# AUSSCHREIBEN.DE
Leistungsbeschreibung (GAEB DA XML 3.2, DA81)
Projekt: ADE
Währung: EUR
Erstellt mit: GXML Toolbox V3.3 R20220330, ORCA a.de-Exporting, 15.04.2025

## 1 AUSSCHREIBEN.DE - Triflex

### Titel 01 Triflex Towersafe - Turm und Fundament Abdichtungssystem (PMMA)

*Hinweis: Triflex Towersafe, Vorbemerkungen*
Triflex Towersafe
Turm und Fundament Abdichtungssystem mit Triflex Towersafe

Bauvorhaben: '...'

Architekt/Bauherr: '...'

Vorbemerkungen:

Die Verarbeitung erfolgt mit Produkten der Firma Triflex GmbH & Co. KG, Minden.

Die Einhaltung aller gültigen Richtlinien wird für die jeweils empfohlenen Systemaufbauten mit Triflex-Produkten berücksichtigt bzw. vorausgesetzt.

Die Abdichtungen innerhalb des Systemaufbaus mit Triflex Towersafe sind durch europäisch technische Bewertungen (ETA), ausgestellt durch das Deutsche Institut für Bautechnik (DIBt), abgesichert und erfüllen die Anforderungen der Bauproduktenrichtlinie der EU (CE-Kennzeichnung) nach ETAG Nr. 005 in der jeweils höchsten Nutzungskategorie. Dieses Abdichtungssystem gilt u.a. als harte Bedachung im Sinne der deutschen Landesbauordnungen.

Für den Systemaufbau besteht ein allgemeines bauaufsichtliches Prüfzeugnis (abP) nach Bauregelliste A, Teil 2 Nr. 1.4 als flüssig aufzubringende Abdichtung, als Fugenabdichtung für Bauteile aus Beton mit hohem Wassereindringwiderstand und als Bauwerksabdichtung auf bis zu 90° geneigten Flächen gemäß Bauregelliste A, Teil 2 Nr. 2.51.

Der Auftragnehmer hat vor Auftragserteilung nachzuweisen, dass er für die Verarbeitung von Triflex-Produkten geschult wurde. Andernfalls ist die Einweisung durch einen Schulungsmeister am Objekt sicherzustellen.

Die in der Ausarbeitung enthaltenen Massen sind auf der Baustelle zu überprüfen.

Die Abrechnung erfolgt nach gemeinsamem Aufmaß des Auftragnehmers mit dem Auftraggeber.

Die Abdichtung ist so auszuführen, dass bei Arbeitsunterbrechung ein Eindringen von Niederschlagswasser in den Dachaufbau verhindert wird.

Für die Schuttbeseitigung sind die Abfuhr- und Deponiekosten in die Einzelpreise einzukalkulieren bzw. gesondert auszuweisen.

Bedenken gegen die Vorleistungen anderer Unternehmer sind dem Auftraggeber unverzüglich, möglichst schon vor Beginn der Arbeiten, schriftlich mitzuteilen.

Dem Bieter wird empfohlen, vor Angebotsabgabe das Objekt zu besichtigen.

Falls bei den Ausführungsarbeiten Änderungen oder Sonderarbeiten erforderlich werden, die nicht erfasst sind, sind diese im Einzelnen vor Ausführung anzuzeigen und anschließend gesondert zu verrechnen.

Die Arbeiten verstehen sich, wenn nicht ausdrücklich anders beschrieben, als fix und fertige Leistung, einschließlich Lieferung aller erforderlichen Materialien und Nebenleistungen.

Als Vertragsbestandteile gelten:
- Leistungsverzeichnis
- Systembeschreibung und Produktinformationen des Herstellers
- Baupolizeiliche Bestimmungen
- Unfallverhütungsvorschriften
- VOB Teil B

in den jeweils zum Zeitpunkt des Vertragsabschlusses gültigen Fassungen.

Der Systemaufbau ist vom sachkundigen Planer nach objektspezifischen Anforderungen anzupassen. Detaillierte Ausschreibungstexte sind vom Planer eigenverantwortlich zu erstellen. Mit der Übermittlung dieses Leistungsverzeichnis-Entwurfs ist keine konkrete Projektberatung verbunden. Die Textausarbeitung ist eine unverbindliche Serviceleistung von Triflex. Rechtsansprüche aus dieser Leistung sind ausgeschlossen.

Stand: 04/2025
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
**01.0001 Baustelleneinrichtung, allgemein**
Baustelle einrichten und nach Abschluss der Arbeiten räumen. Vorhalten von Maschinen, Geräten, Werkzeugen und sonstigen Betriebsmitteln, die zur Durchführung der Arbeiten erforderlich sind.
Die Baustelle wird besenrein hinterlassen.
Einheit: psch

**01.0002 Hohllagen**
Vorhandene Betonflächen durch Abklopfen mit einem Hammer auf Hohllagen untersuchen und entsprechende Stellen markieren und aufnehmen.
Bauschutt fachgerecht entsorgen.
Einheit: psch

**01.0003 Haftzugfestigkeit**
Vorhandenen Untergrund mit geeignetem Messwerkzeug (z.B. Freundl-Gerät) auf vorgegebene Haftzugfestigkeit untersuchen und protokollieren.
Anzahl Messungen: '.........' St.
Einheit: psch

**01.0004 Feuchtegehalt**
Vorhandenen Betonuntergrund mit geeignetem Messwerkzeug (z.B. CM-Gerät) auf Feuchtegehalt untersuchen und protokollieren.
Anzahl Messungen: '.........' St.
Einheit: psch

*Hinweis: Hinweis Systembeschreibung*
(Siehe Triflex Towersafe Systembeschreibung, Tabelle Untergrundvorbehandlung)

**01.0005 Fräsen**
Abtragen verunreinigter Oberflächen des Betons mit geeigneter Fräse ca. 3-5 mm tief, um einen haft- und tragfähigen Untergrund zu erhalten inkl. Aufnahme, Abtransport und ordnungsgemäßer Entsorgung des Fräsgutes.
Einheit: m²

**01.0006 Schleifen**
Vorbereitung des Untergrundes gemäß Systembeschreibung, Tabelle Untergrundvorbehandlung durch Schleifen mit geeigneten Schleifgeräten inkl. Reinigung, Aufnahme, Abtransport und ordnungsgemäßer Entsorgung von anfallendem Bauschutt.
Einheit: m²

**01.0007 Schleifen der Anschlüsse**
Vorbereitung der mineralischen Untergründe, Wandanschlüsse sowie der Details durch Schleifen mit geeigneten Schleifgeräten inkl. Reinigung, Aufnahme, Abtransport und ordnungsgemäßer Entsorgung von anfallendem Bauschutt.
Einheit: m

**01.0008 Vorbereitung Metalluntergründe**
Metalluntergründe gründlich säubern und mit Triflex Reiniger abreiben bzw. entfetten.
Einheit: m²
Produkt:
  Artikel:
    Artikelnummer: 26090
    Artikelkurztext: Vorbereitung Metalluntergründe

**01.0009 Vorbereitung Turmflansch**
Turmflansch in der Senkrechten säubern und mind. 15 cm mit Triflex Reiniger abreiben bzw. entfetten.
Einheit: m²
Produkt:
  Artikel:
    Artikelnummer: 26090
    Artikelkurztext: Vorbereitung Turmflansch

*Hinweis: Untergrundtabelle*
Siehe Triflex Towersafe Systembeschreibung, Tabelle Untergrundvorbehandlung.

**01.0010 Grundierung Beton**
Grundierung des Betonuntergrundes mit Triflex Towersafe Primer.
Anschlusshöhe: '.........' cm,
Breite: '.........' cm
Verbrauch: mind. 0,40 kg/m²
Ausführung nach den techn. Richtlinien des Materialherstellers. Die Haftung zum Untergrund ist immer objektbezogen zu prüfen.
Einheit: m²
Produkt:
  Artikel:
    Artikelnummer: 22761
    Artikelkurztext: Grundierung Beton

**01.0011 Grundierung Metall**
Grundierung des Metalluntergrundes mit Triflex Metal Primer.
Anschlusshöhe: '.........' cm,
Breite: '.........' cm
Verbrauch: ca. 0,15 l/m²
Ausführung nach den technischen Richtlinien des Materialherstellers.
Einheit: m²
Produkt:
  Artikel:
    Artikelnummer: 26200
    Artikelkurztext: Grundierung Metall

**01.0012 Reparaturmörtel, mineralischer Untergrund (RT>10 mm)**
Ausbesserung von Fehlstellen des vorhandenen mineralischen Untergrundes mit Reparaturmörtel Triflex Cryl RS 240 im Bereich von Rautiefen RT >10 mm.
Triflex Cryl RS 240, Farbton 7023, Verbrauch: mind. 2,20 kg/m² pro mm Schichtdicke
Mittlere Schichtdicke: '.........'
Ausführung nach den techn. Richtlinien des Materialherstellers.
Einheit: m²
Produkt:
  Artikel:
    Artikelnummer: 22150
    Artikelkurztext: Reparaturmörtel, mineralischer Untergrund (RT>10 mm)

**01.0013 Entkopplung Turm und Fundament**
Einbau einer Entkopplung zwischen Turm und Fundament mittels Fugendichtstoff und Triflex Steinklebeband zur Erhöhung der freien Dehnstrecke.
Einheit: m

*Hinweis: Herstellung von Detailabdichtungen mit Triflex Towersafe*
Herstellung von Detailabdichtungen mit Triflex Towersafe inkl. Triflex Spezialvlies.
Das Abdichtungssystem Triflex Towersafe besitzt eine ETA-Bewertung (ETAG Nr. 05/0205) mit CE-Kennzeichnung in den jeweils höchsten Nutzungskategorien W3, M und S, P1 bis P4, S1 bis S4, TL4, TH4, BROOF (t1), BROOF (t2), BROOF (t3) sowie die Wurzelfestigkeit nach FLL-Verfahren.

**01.0014 Wandanschluss**
Abdichten des Wandanschlusses mit Triflex Towersafe inkl. Triflex Spezialvlies.
Verbrauch mind. 3,00 kg/m²
Triflex Spezialvlies Zuschnittbreite:
'...........' cm.
Ausführung nach den technischen Richtlinien des Materialherstellers.
(Siehe Triflex Systemzeichnung Towersafe-7101)
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Einheit: m
Produkt:
  Artikel:
    Artikelnummer: 22901
    Artikelkurztext: Wandanschluss

**01.0015 Schwer zugängliche Details**
Abdichten mit Triflex ProFibre.
Hinweis: In Bereichen der Gültigkeit der DIN 18531 / Flachdachrichtlinie gilt Triflex ProFibre als Sonderkonstruktion, die mit dem Bauherren zu vereinbaren ist.
Ausführung nach den technischen Richtlinien des Materialherstellers.
Einheit: Stk
Produkt:
  Artikel:
    Artikelnummer: 22950
    Artikelkurztext: Schwer zugängliche Details

**01.0016 Turmflansch**
Abdichten des Turmsegmentflansches mit Triflex Towersafe inkl. Triflex Spezialvlies SK.
Verbrauch Triflex Towersafe: mind. 3,00 kg/m²
Triflex Spezialvlies SK Breite: '...........'
cm.
Ausführung nach den technischen Richtlinien des Materialherstellers.
(Siehe Triflex Systemzeichnung Towersafe-7103)
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Einheit: m
Produkt:
  Artikel:
    Artikelnummer: 22901
    Artikelkurztext: Turmflansch

**01.0017 Flächenabdichtung**
Abdichten der Fläche mit Triflex Towersafe inkl. Triflex Spezialvlies.
Verbrauch Triflex Towersafe: mind. 3,00 kg/m².
Triflex Spezialvlies Zuschnittbreite:
'...........' cm.
Ausführung nach den techn. Richtlinien des Materialherstellers.
Einheit: m²
Produkt:
  Artikel:
    Artikelnummer: 22901
    Artikelkurztext: Flächenabdichtung

**01.0018 Oberfläche "Standard"**
Herstellung einer rutschhemmenden, mechanisch belastbaren Fläche.
Beschichten der Fläche mit Triflex Towersafe inkl. Absandung im Überschuss mit Quarzsand, Körnung 0,7-1,2 mm. Entfernen des Überschusses nach Aushärtung. Versiegeln der Fläche mit Triflex Towersafe Finish.
Farbton: '..................' nach Wahl des
Auftraggebers.
Verbrauch Triflex Towersafe: mind. 1,00 kg/m².
Verbrauch Quarzsand (0,7-1,2 mm): mind. 7,00 kg/m² im Überschuss.
Verbrauch Triflex Towersafe Finish: mind. 0,70 kg/m²
Ausführung nach den technischen Richtlinien des Materialherstellers.
Einheit: m²
Produkt:
  Artikel:
    Artikelnummer: 22051
    Artikelkurztext: Oberfläche "Standard"

**01.0019 Variante "Oberfläche glatt"**
Herstellung einer mechanisch belastbaren Fläche.
Beschichten der Fläche mit Triflex Towersafe und Versiegeln der Fläche mit Triflex Towersafe Finish.
Farbton: '..................' nach Wahl des
Auftraggebers.
Verbrauch Triflex Towersafe: mind. 1,00 kg/m²
Verbrauch Triflex Towersafe Finish: mind. 0,50 kg/m²
Ausführung nach den technischen Richtlinien des Materialherstellers.
Einheit: m²
Produkt:
  Artikel:
    Artikelnummer: 22051
    Artikelkurztext: Variante "Oberfläche glatt"

**01.0020 Stundenlohnarbeit eines Vorarbeiters**
Stundenlohnarbeit eines Vorarbeiters für nicht aufgeführte Arbeiten, jedoch zum Nachweis und nur auf Anordnung der Bauleitung oder Bauherrn.
Einheit: h
DIN 276-08: 331
Work Category: 91

**01.0021 Stundenlohnarbeit eines Facharbeiters**
Stundenlohnarbeit eines Facharbeiters für nicht aufgeführte Arbeiten, jedoch zum Nachweis und nur auf Anordnung der Bauleitung oder Bauherrn.
Einheit: h
DIN 276-08: 331
Work Category: 91

**01.0022 Stundenlohnarbeit eines Helfers**
Stundenlohnarbeit eines Helfers für nicht aufgeführte Arbeiten, jedoch zum Nachweis und nur auf Anordnung der Bauleitung oder Bauherrn.
Einheit: h
DIN 276-08: 331
Work Category: 91

**01.0023 Materialverbrauch auf Nachweis**
Materialverbrauch für unvorhersehbare, aber für die Durchführung der Leistung notwendigen zusätzlichen Arbeiten, die nicht im Leistungsverzeichnis erfasst sind.
Die Abrechnung erfolgt nach Aufwand auf Einzelnachweis.
Einheit: kg
DIN 276-08: 331
Work Category: 18

**01.0024 Entsorgung**
Entsorgung aller Abfälle und Sondermüllstoffe entsprechend den derzeit gültigen Gesetzen und Durchführungsverordnungen.
Einheit: psch
